# CVBKQ, Anpassung Patientenzimmer im Rahmen Pandemieresilienz
Angebotsaufforderung (GAEB 90, DA83)
Währung: EUR
Auftraggeber: Carl von Basedow Klinikum Merseburg Bereich Querfurt

## Zusätzlicher Text
Allgemeine Vorbemerkungen zum Bauvorhaben

Inhalt
Projekt
Gebäude / Bauvorhaben
Bauablauf / Bauabschnitte
Parallellaufende Arbeiten / Koordination / Information Bauablauf
Staub- und lärmintensive Arbeiten
Lage / Anfahrtsweg / Umgebungsbedingungen
Parkmöglichkeiten
Feuerwehrzufahrten
Anlieferung / Transportwege
Baustrom, Wasser
Allgemeine und eigene Baustelleneinrichtung
Schutzmaßnahmen
Lagerflächen und Materialbestellung
Baustellenreinigung / Entsorgung
Verkehrssicherungspflicht
Rauchverbot
Ausführungsunterlagen / Montage- und Werkplanungen
Bautagebuch
Technische Spezifikationen
Fachbauleitung
Bauleiter gemäß LBO (Landesbauordnung)
Behördliche Abnahmen
Preisermittlung
Baubetriebliche Organisation / Kalkulation
Rechnungslegung
Dokumentationsunterlagen

Projekt
Das Carl-Von-Basedow-Klinikum am Standort Querfurt hat Fördergelder
gemäß Corona-Sondervermögensgesetz für die "Anpassung der
Patientenzimmer im Rahmen der Pandemieresilienz" bewilligt bekommen. Im
Zuge dieser Fördermaßnahme sollen vorranging Bettenplätze reduziert und
Patientenzimmer mit eigenen Nasszellen ausgestattet werden. Zudem sollen
Akut-Zimmer mit jeweils eigenen Nasszellen eingerichtet werden. Der
bestehende Außenzugang zur Kinderpsychiatrie soll überdacht und als
sogenannte "Pandemieschleuse" ausgebildet werden. Im Rahmen der
Umgestaltung der Nasszellen sollen die bestehenden Stränge im Objekt
saniert werden, d.h. die vertikalen Sanitär- und Abwasserleitungen sowie
deren horizontale Anschlussleitungen in den Geschossen müssen über alle
Geschosse der Eingriffsbereiche als technisch untrennbare Einheit im
Ganzen saniert werden.

Gebäude / Bauvorhaben
Das Krankenhaus Querfurt wurde in 3 unabhängigen Bauabschnitten
errichtet und bildet einen zusammenhängenden Gebäudekomplex in Hanglage.
Im 1. Bauabschnitt 1995 wurden der Funktionstrakt (Bauteile D+G) sowie
das Bettenhaus der somatischen Stationen (Bauteil A) erbaut. Im 2.
Bauabschnitt 1999 erfolgte die Erbauung der Bauteile B+C, in welchen
sich überwiegend die Psychiatrie und deren Bettenzimmer befinden. 2006
wurde in einem 3. Bauabschnitt ein weiteres Bettenhaus (Bauteil E) für
die somatischen Stationen angebaut.

Der geplante Umbau erfolgt in den Bauteilen A+B.
Im Bauteil A befinden sich die übereinanderliegenden somatischen
Stationen Geriatrie (Ebene -1) und Pulmologie (Ebene -2), welche zum
Teil unterkellert ist. Im Bauteil A soll die Bettenanzahl verringert und
gleichzeitig Nasszellen in die Patientenzimmer mit WC, Waschtisch und
größtenteils Dusche eingebaut werden. Hierfür werden vereinzelt
Maßnahmen zur Ertüchtigung des Tragwerkes notwendig.

Im Bauteil B befinden sich die übereinanderliegenden psychiatrischen
Stationen QP3 (Ebene 1) und QP1 (Ebene 0), unter welcher sich ein
weiteres Geschoss (Ebene -1) befindet, wo u.a. die Ergotherapie
untergebracht ist. In den Ebenen 0 und 1 sollen ebenfalls die
Patientenzimmer und deren Nasszellen pandemieresilient umgebaut werden.
Zusätzlich sollen neue Patientenzimmer mit Nasszellen als Akut-Zimmer in
einem gesonderten Flur neu eingerichtet werden. Für die Umbauten sind u.
a. auch die bestehenden Stationsbäder in beiden Stationen sowie die
Leitungen in der Ebene -1 anzupassen. Im Haus B ist zusätzlich die
Überdachung einer bestehenden Außentreppe als Einrichtung einer
"Pandemieschleuse" vorgesehen.

Die Baumaßnahmen finden im laufenden Krankenhausbetrieb statt, d.h.
eingeschränkte Verkehrswege, sensible Bereiche, klar definierte
Zugangsregelungen etc.

Bauablauf / Bauabschnitte
Aufgrund des verbindlichen Versorgungsauftrages des Krankenhauses ist
eine vollständige Schließung von Stationen nicht möglich. Deshalb wird
der Umbau so organisiert, dass jeweils in einem eigenen Bauabschnitt die
Hälfte der Patientenzimmer einer Station für die Bauarbeiten gesperrt
wird, während die andere Hälfte in Betrieb bleibt. Nach Abschluss der
Arbeiten des ersten Bauabschnittes werden die umgebauten Zimmer wieder
in Nutzung genommen und die verbliebenen Zimmer der Station für den
Umbau in einem zweiten Bauabschnitt freigezogen. So bleibt während der
gesamten Bauzeit stets ein Teil der Station funktionsfähig. Dieses
Vorgehen muss jeweils in mehreren übereinander befindlichen Ebenen und
parallel in zwei Gebäudeteilen (Bauteile A+B) umgesetzt werden. Die
bauzeitliche Abtrennung von Stationsteilen erfolgt mittels
Staubschutzwänden und -decken. Siehe hierzu die beigefügten Schemapläne
der Bauabschnitte in den einzelnen Bauteilen.

Parallellaufende Arbeiten / Koordination / Information Bauablauf
Aufgrund der räumlichen Struktur der Gebäude sowie der betrieblichen
Zwänge des laufenden Krankenhausbetriebes müssen mehrere Stränge im
Gebäudeabschnitt und parallel in beiden Gebäuden gleichzeitig bearbeitet
werden. Die Strangsanierung erfordert eine außergewöhnlich enge
Verzahnung der beteiligten Gewerke, da die Arbeiten vorwiegend in den
Nasszellen auf sehr kleinen Baufeldern von typischerweise nur 2 - 4m²
stattfinden. In diesen Räumen müssen Sanitär-, Lüftungs-, Elektro-,
Trockenbau-, Abdichtungs- und Ausbaugewerke, im Bauteil A zusätzlich der
Spezialrohbau (Tragwerksertüchtigung), in einem engen zeitlichen und
räumlichen Zusammenhang arbeiten. Der Personaleinsatz ist aufgrund der
Enge physisch begrenzt und muss entsprechend koordiniert werden;
Überbelegung führt sofort zu gegenseitigen Behinderungen, Unterbelegung
zu Verzögerungen. Der Bauablauf ist zudem taktgebunden, das heißt
mehrere Gewerke müssen in kurzen, exakt aufeinander abgestimmten
Intervallen, teilweise sogar parallel, tätig werden. Der mit der
Durchführung der Hauptmaßnahmen gebundene Generalunternehmer erstellt
und organisiert eine einheitliche Gesamtlogistik für Materialzufuhr,
Beräumung und Entsorgung, Personalwege, Zugriff auf die Baufelder und
die parallele Anwesenheit mehrerer Gewerke.

Staub- und lärmintensive Arbeiten
Lärm, Staub, Erschütterungen und sonstige Störungen des
Geschäftsbetriebes des Krankenhauses sind entsprechend den technischen
Möglichkeiten weitgehend zu minimieren. Im Vorfeld der
Leistungserbringung sind unvermeidbare, den Krankenhausbetrieb
belastende bzw. einschränkende Arbeiten anhand der Bauablaufplanung mit
der Bauleitung und den Vertretern vor Ort abzustimmen. Hierbei sind
gemeinsam u.a. die Ausführungszeiten und eventuelle Ruhezeiten zu
beschließen, um die Belastung von Personal und Patienten zu minimieren.
Zusätzlich anfallende Störungen sind rechtzeitig zu kommunizieren.

Lage / Anfahrtsweg / Umgebungsbedingungen
Das Klinikum liegt am südlichen Rand der Stadt Querfurt und trägt die
Anschrift "Vor dem Nebraer Tor 11".
Die Erschließung des Klinikums erfolgt über die Hauptverkehrsstraße,
welche südwestlich am Grundstück vorbeiführt und die unmittelbar
anschließenden Bundesstraßen (B180 / B250). Die vorhandene Zufahrt zum
Krankenhausgelände ist als Baustellenzufahrt zu nutzen.

Der Klinikkomplex kann von der Zufahrt aus rechtsumfassend und
linksumfassend befahren werden. Der Haupteingang zum Klinikum
(Hauptgebäude, BT D) liegt in unmittelbarer Verlängerung der Zufahrt.
Die Psychiatrie hat einen separaten Eingang südöstlich vom Haupteingang.
Aufgrund des hügeligen Geländes bzw. wegen der Hanglagen wurden die
Bauteile auf unterschiedlichen Geländehöhen errichtet. Die mit
Bepflanzung gestalteten Umgebungsflächen sind oftmals geböscht, geneigt
bzw. uneben.

Die Zuwegungen auf dem Gelände sind in unterschiedlichen
Belastungsklassen und Qualitäten (Asphalt, Betonsteinpflaster,
wassergebundene Wegedecke, Rasengitter, usw.) ausgeführt. In
Abhängigkeit davon können die Wege ungleich für die Belieferung /
Entsorgung genutzt werden. Dies ist dem anliegenden Übersichts- bzw.
Baustelleneinrichtungsplan zu entnehmen, ebenso Angaben zu Zufahrten,
Lagerflächen, Container-Aufstellflächen, BE-Flächen usw. Eine Übersicht
zu Art und Ausführung der Wege liegt als Fotodokumentation den
Ausschreibungsunterlagen bei.

Parkmöglichkeiten
Auf dem Krankenhausgelände steht eine begrenzte Anzahl an Parkplätzen
zur Verfügung. Diese werden hauptsächlich von Mitarbeitern des Klinikums
und von Patienten genutzt, so dass nicht für jeden Handwerker ein
Parkplatz auf dem Gelände zur Verfügung gestellt werden kann. Parkplätze
auf dem Krankenhausgelände sind für Besucher, Patienten und
Dienstleister kostenpflichtig. Parkscheine sind bei Einfahrt an den
Einfahrtsterminals zu lösen und vor der Ausfahrt am Kassenautomaten
einzulösen. Die Parkkosten betragen 0,50ı pro Stunde. Geparkt werden
darf nur in den gekennzeichneten und separat dafür freigegebenen
Flächen, unzulässig abgestellte Fahrzeuge werden kostenpflichtig
abgeschleppt. Weitere Parkplätze stehen in der Nähe zum Objekt zur
Verfügung, u.a. ein kostenfreier öffentlicher Parkplatz in ca. 1,0km
Entfernung vom Krankenhaus in nordwestlicher Richtung. Von den
öffentlichen Parkplätzen fahren zum Teil gebührenpflichtige Busse zum
Krankenhausgelände.

Feuerwehrzufahrten
Auf dem Krankenhausgelände befinden sich, den Gebäudekomplex umfassend,
Feuerwehrzufahrten und Feuerwehraufstellflächen, welche dem
beilliegenden Übersichts- bzw. Baustelleneinrichtungsplan zu entnehmen
sind. Das Erreichen der einzelnen Gebäudeteile einschließlich der
Umbaubereiche mit Rettungs- und Löschfahrzeugen muss während der
gesamten Bauzeit stets sichergestellt sein. Es gilt der § 12 Abs. 1 Nr.
5 Straßenverkehrsordnung (StVO). Das Parken und Halten vor und in
amtlich gekennzeichneten Feuerwehrzufahrten ist nicht gestattet.
Unzulässig abgestellte Fahrzeuge werden kostenpflichtig abgeschleppt.

Anlieferung / Transportwege
Die Anlieferung erfolgt über die beschriebene Grundstückszufahrt. Auf
den die Bauteile D+A+E und B+C umfassenden Zuwegungen kann die
Anlieferung mit den im anliegenden Übersichts- bzw.
Baustelleneinrichtungsplan ausgewiesenen Belastungsklassen erfolgen. Für
das Erstellen einer genauen Anlieferungslogistik ist der AN in
Abstimmung mit Bauleitung und Bauherrn selbst verantwortlich.

Der Materialtransport in das Gebäude und der Schutttransport aus dem
Gebäude erfolgen weitestgehend über die in den einzelnen Bauteilen und
deren Umbaubereichen vorhandenen Treppenhäuser an der Fassade des
Gebäudes. Die bestehenden Treppen sind jeweils 2-läufig mit
Zwischenpodest und haben eine lichte Breite von ca. 1,50m, auf dem
Niveau des Geländes gibt es einen direkten Zugang zum Außenbereich in
Form einer Außentür mit Standardmaßen (ca. 1,0m x 2,0m). Die
Treppenhäuser (Treppenläufe, Geländer, Wandflächen, etc.) werden im
Rahmen der Baustelleneinrichtung des GU ausreichend geschützt.

Eine Ausnahme bildet der nordwestliche Umbaubereich des 2. BA im Bauteil
A. Hier wird als Zugang über die Baustelleneinrichtung eine
außenliegende, temporäre Gerüsttreppe an einem ehemaligen
Treppenstandort angebaut. Zugänge in das Gebäude in Form der im Bestand
verbliebenen Außentüren (ca. 1,0m x 2,0m) sind in den beiden Umbauebenen
vorhanden. Die Laufbreite der temporären Treppe beträgt voraussichtlich
ca. 1,0m i.L. Erschlossen wird diese Außentreppe, wie im Umgebungsplan
ausgewiesen, fußläufig vom Parkplatz am Gebäudeteil D, durch Querung
eines innenliegenden Verbindungsflurs, welcher für den täglichen
Krankenhausbetrieb notwendig ist.

Baustellenzugänge in den einzelnen Gebäudeabschnitten werden
gekennzeichnet und gesichert.

Die Breite der Flure in den Umbaubereichen beträgt im Bestand ca. 2,30m.
Diese wird bei Stellung einer z.T. erforderlichen Staubschutzwand auf
eine Breite von ca. 1,10m reduziert.

Das Einbringen von Material über Fenster in das Gebäude kann mit der
Bauüberwachung vereinbart werden. Hierbei können in gemeinsamer
Abstimmung einzelne ausgewählte Fenster für den Materialtransport
bestimmt werden. Die Fenster sind vom Auftragnehmer (nachfolgend AN
genannt) ausreichend zu schützen und zu sichern. Etwaig entstandene
Schäden werden auf Kosten des AN beseitigt.

Baustrom, Wasser
Bauseits wird die notwendige Versorgung mit Baustrom, Bauwasser
sichergestellt. Sanitäre Einrichtungen für die Handwerker werden durch
den Generalunternehmer im Rahmen der Baustelleneinrichtung hergestellt.

Allgemeine und eigene Baustelleneinrichtung
Eine zentrale Baustelleneinrichtung wird durch den Generalunternehmer
hergestellt, während der gesamten Bauzeit vorgehalten und anschließend
vollständig rückgebaut. Vom AN genutzte Lagerplätze, Arbeitsplätze
Zufahrtswege, usw. sind nach Beendigung der Arbeiten in Ihren
ursprünglichen Zustand zu versetzen. Im Bestand verbleibende Bauteile/
Bauelemente sowie die Transportwege, wie Treppen, Flure und Zufahrten
werden bauseitig ausreichend, mit geeigneten Materialien vor
Beschädigungen geschützt. Etwaig entstandene Schäden sind auf Kosten des
AN zu beseitigen.

Diese zentrale Baustelleneinrichtung umfasst im Wesentlichen
Bauzaunabgrenzungen, Logistikflächen, Baustellenzugänge, räumliche
Abtrennung von Umbaubereichen, Sanitärcontainer, Bürocontainer,
Lagercontainer zur Lagerung von wiederzuverwendenden Bauteilen,
Medienanschlüsse für Baustrom und Bauwasser, Baubeleuchtung und zu
gegebenen Zeitpunkt ein für den jeweiligen Bauabschnitt erforderliches
Fassadengerüst. In den Ausschreibungsunterlagen enthalten ist eine
Umgebungs- und Baustelleneinrichtungsplanung mit ausgewiesenen Zugängen,
Stellflächen für Büro- und Sanitärcontainer sowie zur Verfügung
stehenden Logistikflächen.

Die eigene Baustelleneinrichtung des AN umfasst alle eigenen zur
Leistungserbringung notwendigen bautechnischen Einrichtungen. Die den
Vergabeunterlagen beiliegenden Planungsunterlagen, der
Baustelleneinrichtungsplan, die Bauabschnitts-Schemata und die
vorliegenden Vorbemerkungen definieren die wesentlichen Maßgaben zur
Planung der Baustelleneinrichtung durch den AN. Der AN ist für die
Sicherung gegen Gefahren aus dem Baubetrieb eigenverantwortlich.
Der AN hat bei der Planung seiner Baustelleneinrichtung das beschränkte
Flächenangebot zu berücksichtigen, sowie die Notwendigkeit des Umsetzens
gemäß der Bauabschnittsplanung (Bauteil A+B gleichzeitig, sowie in jedem
Bauteil zwei aufeinander folgende Bauabschnitte) zu beachten.
Sofern keine gesonderten Positionen ausgeschrieben wurden, sind die
Kosten für die nicht vom Auftraggeber (nachfolgend AG genannt) gestellte
und / oder ausgeschriebene Baustelleneinrichtung in die Preise
einzubeziehen.

Die Nutzung von Schuttrutschen und / oder Bauaufzügen als Leistung der
eigenen Baustelleneinrichtung ist grundsätzlich möglich und muss
entsprechend in die Preise einkalkuliert werden. Für eine fachgerechte
Anbringung o.g. Ausstattungen und ausreichenden Schutz vorhandener
Bauteile ist der AN eigenverantwortlich.

Schutzmaßnahmen
Fußböden, Treppenläufe, Treppengeländer, Wandflächen, Fenster und andere
schützenswerte Bauteile aus dem Bestand sowie aus eigenen oder fremden
Leistungen sind, soweit erforderlich, zum Schutz vor Beschädigungen und
Verunreinigungen besonders zu schützen. Das Aufbauen, Vorhalten,
Entfernen und die etwaige Entsorgung der Schutzmaßnahmen sind in den
Schutzmaßnahmen inbegriffen. Die Vorhaltung umfasst auch die regelmäßige
Kontrolle und Instandhaltung. Entsprechende Leistungen und Materialien
sind in die Preise einzukalkulieren.

Lagerflächen und Materialbestellung
Dem AN werden in Abstimmung mit der Bauüberwachung zur Errichtung seiner
eigenen Baustelleneinrichtung Flächenanteile bzw. Räumlichkeiten auf dem
Grundstück zur Verfügung gestellt. Sämtliche
Baustelleneinrichtungsflächen sind zwingend vorher mit der Bauleitung /
Bauüberwachung abzustimmen.

Lagerflächen im Gebäude können dem AN in den Umbaubereichen nur im
geringen Umfang und ausschließlich in frei zugänglichen Bereichen zur
Verfügung gestellt werden.  Im Treppenhaus und in den Fluren (Fluchtweg)
ist eine Materiallagerung unzulässig.

Der AN hat das Aufmaß zur Materialbestellung direkt nach der
Auftragserteilung durchzuführen und die fristgerechte Anlieferung
sicherzustellen. Dabei ist zu beachten, dass die Materialanlieferung
bauabschnittsweise zu erfolgen hat. Eine Zwischenlagerung auf dem
Krankenhausgelände ist in den im Baustelleneinrichtungsplan
ausgewiesenen BE-Flächen, soweit wie diese es zulassen, möglich.
Die im Leistungsverzeichnis aufgeführten Massen wurden nach dem letzten
verfügbaren Planungsstand (Januar 2026) ermittelt. Der AN disponiert
seine Materialbestellungen/ -lieferungen auf Grundlage eines eigenen
Aufmaßes respektive der eigenen Montage-/ Werkplanung. Vor der
Bestellung von sichtbaren Fabrikaten müssen eine Bemusterung und die
Freigabe durch den AG erfolgen. Die Bemusterung ist rechtzeitig und in
geeigneter Form dem AG vorzulegen. Zu viel geliefertes Material muss vom
AN ohne Zusatzkosten zurückgenommen werden. Lieferscheine müssen
eindeutig beschriftet werden und sind auf der Baustelle vorzuhalten.
Für alle geregelten Bauprodukte und Bauarten sowie für nicht geregelte
Bauprodukte und Bauarten, die bauaufsichtlich von Bedeutung sind, müssen
vor Bestellung (bzw. Ausführung) ausreichend früh (mindestens 10
Werktage Vorlauf) die Nachweise der technischen Spezifikationen, zur
Prüfung und Freigabe durch das Planungsbüro, vorgelegt werden.
Termine für außerordentliche Lieferungen (groß, gesonderte Technologie,
etc.) sind mit der Bauüberwachung bzw. dem Planungsbüro abzustimmen.

Baustellenreinigung / Entsorgung
Vom AN ausgebaute Stoffe, Bauschutt, Materialreste, anfallende Abfälle
und Verpackungsmaterial werden Eigentum des AN und sind unaufgefordert
arbeitstäglich zu beseitigen. Die Arbeitsbereiche des AN sind
arbeitstäglich besenrein zu säubern, ebenso sind Verschmutzungen vom
Baustellenbetrieb / Verkehr auf den Verkehrswegen und Lagerflächen
unverzüglich zu beseitigen.
Die Entsorgung erfolgt entsprechend den betreffenden Umweltbestimmungen
mit Nachweis. Eventuell entstehender Erlös ist dem AG gutzuschreiben.
Die Nachweise sind auf der Baustelle vorzuhalten. Zu beachten ist, dass
die Schuttentsorgung mittels Abrollcontainern auf dem Klinikgelände
nicht zulässig ist.
Flächen und Räume, in denen der AN nicht mehr tätig ist, sind der
Bauüberwachung nachweislich besenrein "zu übergeben".
Die Kosten für die Baustellenreinigung und Entsorgung sind im Angebot
enthalten. Der AG behält sich vor bei Zuwiderhandlungen nach
Aufforderung ein anderes Unternehmen mit der Leistung zu beauftragen.
Die Kosten werden nach dem Verursacherprinzip umgelegt. Aufstellflächen
für Container werden auf dem Gelände bereitgestellt und sind mit der
örtlichen Bauleitung abzustimmen.
Hinsichtlich des Umfangs des vom AN zu entsorgenden Abfalls wird auf die
DIN 18299 verwiesen. Dementsprechend kann der AN verpflichtet werden bis
zu einer Menge von 1m³ Abfall aus dem Bereich des AG zu entsorgen,
soweit der Abfall nicht schadstoffbelastet ist.

Verkehrssicherungspflicht
Bei den Arbeiten hat der AN seine Verkehrssicherung ständig zu
gewährleisten. Absperrungen, Abdeckungen und Schutzvorrichtungen sind im
erforderlichen Umfang in jeder Bauphase herzustellen, ständig zu
kontrollieren und zu warten. Der Abwurf von Baumaterial oder Bauschutt
ist untersagt. Der Staubschutz ist, soweit erforderlich, zu
gewährleisten. Müssen Rettungswege kurzzeitig blockiert werden, ist das
mit den Vertretern des Bauherrn und der Bauüberwachung abzustimmen.

Rauchverbot
Im Gebäude besteht absolutes Rauchverbot. Auf dem Gelände sind die dafür
eingerichteten Raucherplätze zu nutzen.

Ausführungsunterlagen / Montage- und Werkplanungen
Die vom AN verwendeten Ausführungsunterlagen müssen den Freigabevermerk
des AG oder seines Planungsbüros tragen. Während der Dauer der
Bauarbeiten muss der AN die Ausführungsunterlagen einschließlich der
Leistungsbeschreibung auf der Baustelle zur Einsicht bereithalten.
Der AN hat die ihm im Vorfeld der Baumaßnahme übergebenen
Ausführungsunterlagen zu prüfen und auf dieser Grundlage die Werk- und
Montageplanung zu erstellen, auch wenn dies nicht ausdrücklich in den
Leistungstexten gefordert wird. Der AN hat entsprechend seiner Prüfungs-
und Hinweispflicht das Planungsbüro von vermuteten bzw. vorhandenen
Unstimmigkeiten vor Montagebeginn schriftlich zu informieren. Die vom AN
angefertigten Montagepläne sind vor Montagebeginn dem Planungsbüro zur
Freigabe vorzulegen.
Die dem AN übergebene Ausführungsplanung ist von den Planungsbüros
fachtechnisch koordiniert worden. Die vom AN ggf. zu erstellende
Werkstattplanung darf die Ausführungsplanung technisch, gestalterisch
und funktionell sowie im Hinblick auf die Dimensionierung nicht ändern,
nur vertiefen. Sollten dennoch geringfügige Änderungen notwendig sein,
ist zunächst das Planungsbüro über die beabsichtigten Änderungen zu
informieren. Die Änderungen dürfen erst vorgenommen werden, wenn das
Planungsbüro zugestimmt hat. Änderungen sind farbig kenntlich zu machen.
Wenn Werkstattpläne nachträglich zu Änderungen bei der koordinierten
Ausführungsplanung führen sollten, hat der AN die daraus entstehenden
Kosten zu tragen.

Bautagebuch
Der AN ist verpflichtet, arbeitstäglich ein Bautagebuch zu führen und
davon der Bauüberwachung wöchentlich eine Durchschrift zu übergeben. Es
ist das VHB-Formblatt 411 zu verwenden. Es gilt die Richtlinie zum VHB-
Formblatt 411.

Technische Spezifikationen
Die technischen Anforderungen der ausgeschriebenen Leistungen sind in
Form von Leistungs- und Funktionsanforderungen beschrieben. Bei
kombinierten Bezugnahmen auf die Spezifikationen gemäß Anhang TS VOB/A -
EU dienen diese als Mittel zur Vermutung der Konformität mit diesen
Leistungs- oder Funktionsanforderungen.
Alle vom Bieter eingesetzten Materialien und Anlagenteile sind generell
entsprechend den im Leistungsverzeichnis vorgegebenen Anforderungen und
Qualitätsstandard anzubieten, d.h. sie sind so auszuwählen, dass sie in
Material, Form, Größe, Farbe, Funktion und technischen
Leistungsparametern, Schutzniveaus usw. als vollkommen konform zur
Beschreibung angesehen werden können.

Fachbauleitung
Im Auftragsfall übernimmt der AN eigenverantwortlich für die Zeit seiner
Beschäftigung auf der Baustelle im Rahmen der ihm übertragenen
Leistungen die Stellung eines Fachbauleiters für eigene und seine
Subunternehmerleistungen. Der Fachbauleiter muss nach Auftragserteilung
namentlich benannt werden.
Die Fachbauleitung der Ausführungsbetriebe sorgt für die termingerechte,
qualitätsgerechte und wirtschaftliche Ausführung ihrer Leistungen und
stellt in diesem Zusammenhang die Sicherheit und Gesundheitsschutz sowie
den Umweltschutz sicher. Die Fachbauleitung ist für die Erfüllung der
gesetzlichen, behördlichen und berufsgenossenschaftlichen
Verpflichtungen verantwortlich.

Bauleiter gemäß LBO (Landesbauordnung)
Bei der zuständigen Bauaufsichtsbehörde wird vom Bauherrn ein
verantwortlicher Bauleiter gemäß LBO (Landesbauordnung) bestellt. Gemäß
§ 55 Bauordnung des Landes Sachsen-Anhalt (BauOLSA) hat der Bauleiter
darüber zu wachen, dass die Baumaßnahme entsprechend den öffentlichrechtlichen Anforderungen durchgeführt wird und die dafür erforderlichen
Weisungen zu erteilen. Er hat im Rahmen dieser Aufgabe auf den sicheren
bautechnischen Betrieb der Baustelle, insbesondere auf das gefahrlose
Ineinandergreifen der Arbeiten der Unternehmer zu achten. Die
Verantwortlichkeit der Unternehmer bleibt unberührt. Der Bauleiter muss
über die für seine Aufgabe erforderliche Sachkunde und Erfahrung
verfügen. Mit der Erfüllung der Eignungskriterien, welche Voraussetzung
für die Leistungserbringung der in diesem LV beschriebenen Bauaufgabe
sind, werden die Qualifikationsanforderungen der Landesbauordnung ebenso
erfüllt. Verfügt der verantwortliche Bauleiter gemäß LBO auf einzelnen
Teilgebieten nicht über die erforderliche Sachkunde, werden von ihm die
der Fachbauleiter herangezogen. Diese treten für ihren Fachbereich
insoweit an die Stelle des Bauleiters.

Behördliche Abnahmen
Gegenstand der geschuldeten Leistung ist ein der Baugenehmigung in allen
Details entsprechendes und abnahmefähiges Objekt (Sonderbau). Alle
hierzu erforderlichen Nachweise sind der Bauüberwachung rechtzeitig
vorzulegen (siehe Dokumentationsunterlagen).
Die erforderlichen Abnahmen mit den Prüfingenieuren erfolgen nach
Erfordernis und Fortschritt des Bauablaufs. Die Termine hat der AN
selbstständig mit den Beteiligten abzustimmen und durchzuführen. Mängel,
Restleistungen bzw. Auflagen sind entsprechend den Festlegungen der
Prüfingenieure unverzüglich abzuarbeiten. Die Teilnahme der
Bauüberwachung an Abnahmeterminen mit Prüfingenieuren ist vom AN durch
rechtzeitige Anzeige der Termine zu ermöglichen. Schriftliche
Festlegungen der Prüfingenieure sind der Bauüberwachung unaufgefordert
in Kopie auszuhändigen.

Preisermittlung
Die Kosten für die nachfolgend aufgeführten Leistungen sind, sofern
nicht gesondert im Leistungsverzeichnis beschrieben, in die
Einheitspreise einzukalkulieren und werden nicht gesondert vergütet:
- Maßnahmen zum Schutz gegen Beschädigungen und Verunreinigung des
  Bauwerks, einzelner Bauteile und Einrichtungsgegenstände der eigenen
und
  fremden Leistungen
- Anliefern, Abladen und Transportieren sämtlicher Materialien und
Stoffe zur
  Verwendungsstelle
- örtliches Aufmaß als Grundlage für die Materialbestellung und die
Abrechnung
  der erbrachten Leistung
- für die Ausführung der Leistung erforderlichen Geräte und Hilfsmittel
einschl.
  Vorhaltung, diebstahlsichere Lagerung und Beräumung
- Stellen und Vorhalten von Hilfs- und Montagegerüsten sowie
Hilfskonstruktionen
  in den Räumen
- Baureinigung und Beseitigung aller Restmaterialien, Bauabfälle (Innen-
und
  Außenbereich)
- Kleinmaterial, sowie alle erforderlichen Dichtungs-, Klemm-,
Befestigungs-,
  Isolierungs-, Schweiß- und Verbindungsmaterialien sowie Eisenteile,
  Unterlegbleche, Bohr- u. Dübelarbeiten, Ankern- bzw.
Ankerverlängerungen
- Lohn- und Lohnnebenkosten einschließlich aller Kosten für die
Fachbauleitung
  sowie zugehörige Zuschläge
- Erarbeitung und Vervielfältigung erforderlicher Werkplanungen bzw.
  Montageübersichten

Zur Einordnung von Nebenleistungen und besonderen Leistungen gelten nach
VOB/C die ATV DIN 18299 (Allgemeine Regelungen für Bauarbeiten jeder
Art) sowie für die gegenständlichen Gewerke die speziell geltenden ATV
DIN 18300 ff.

Baubetriebliche Organisation / Kalkulation
Der AN wird mit diesen Vorbemerkungen umfassend über die Verhältnisse
und Randbedingungen des Bauvorhabens aufgeklärt. Der AN hat entsprechend
mit Erschwernissen und Behinderungen zu rechnen, welche zu Aufwendungen
führen können. Des Weiteren wurden dem AN zugeordnete Verpflichtungen
beschrieben. Der AN berücksichtigt bei seiner Betriebs- und
Baustellenorganisation die beschriebenen Einflussfaktoren. Der AN ist
personell und technologisch vorbereitet, kann lösungsorientiert mit
möglichen Hemmnissen umgehen und ist jederzeit in der Lage, angeordnete
Beschleunigungsmaßnahmen zu realisieren.

Rechnungslegung
Bei der Rechnungslegung hat sich der AN strikt an die LV-Struktur zu
halten.

Dokumentationsunterlagen
Die Dokumentationsunterlagen sind vollständig in 2-facher Ausfertigung
als Dokumentationsmappen/ -ordner sowie digital auf Datenträger
vorzulegen.
Die Dokumentation ist entsprechend des konkreten Bauvorhabens zu
beschriften (u.a. Bauherrn, Bauvorhaben, Gewerk, Auftragnehmer sowie
Ausführungszeitraum) und ist vom AN zu unterzeichnen und zu stempeln.
Die Dokumentation ist zu strukturieren und mit einem Inhaltsverzeichnis
zu versehen.
Die Dokumentation ist komplett in deutscher Sprache vorzulegen.
Die Dokumentation ist rechtzeitig vor der formellen Abnahme der
ausgeführten Leistungen dem AG zur Prüfung zu übergeben. Die geprüfte
vollständige Dokumentation ist eine unabdingbare Voraussetzung für die
VOB-Abnahme. Die VOB-Abnahme ist Voraussetzung für das Stellen der
Schlussrechnung.

Weitere konkrete Angaben zur Dokumentation sind den Teil-
Leistungsverzeichnissen der einzelnen Gewerke zu entnehmen.

Sofern nicht gesondert ausgewiesen sind alle Aufwendungen für die
baubegleitende und abschließende Dokumentation und Nachweisführung in
die Einheitspreise einzurechnen und werden nicht gesondert vergütet.

## Zusätzlicher Text
Gewerkespezifische Vorbemerkungen
Allgemeine Hinweise
Für die Ausführung sind die Reinigungs- und Pflegeanleitungen für die
Fliesen- und PVC-Bodenbeläge, der Einbaumöbel aus
Holzwerkstoffwerkstoffplatten und anderer Beläge und Einbauten zu
beachten. Die entsprechenden Datenblätter/ Anforderungen werden zur
Verfügung gestellt. Schäden, welche durch die Verwendung falscher
Reinigungsmittel entstehen, gehen zu Lasten des AN.

Leistungen im Stundenlohn werden grundsätzlich nur dann vergütet, wenn
sie vor ihrem Beginn vereinbart werden. Die Stundennachweise sind
täglich zu führen und innerhalb von drei Werktagen zur Bestätigung
vorzulegen. Die vom Auftragnehmer rechtzeitig vorgelegten
Stundenlohnzettel sind durch den Auftraggeber unverzüglich, spätestens
jedoch innerhalb von sechs Werktagen ab Zugang, an den Auftragnehmer
zurückzugeben. Diese Frist gilt auch für etwaige Einwendungen, die der
Auftraggeber gegen die Leistungsangaben auf den Stundenlohnzetteln
erheben will.

Mit den Preisen ist die komplette Leistung abgegolten, falls in den
besonderen Hinweisen oder den Leistungsbeschreibungen nichts anderes zum
Ausdruck kommt. Nebenleistungen nach VOB/C werden nicht gesondert
vergütet und gehören ohne Erwähnung zur vertraglichen Leistung.

In die Preise sind grundsätzlich alle Aufwendungen und Kosten, die sich
aus der Einhaltung der Unfallverhütungsvorschriften ergeben,
einzurechnen.

Sämtliche Einzelpreise sind Nettopreise. Die Mehrwertsteuer ist
gesondert auszuweisen.

## Baureinigung
Datum: 09.09.26

### Bereich 1 Baureinigung allgemein, alle BA, alle Flächen

**1.1 Beseitigung der Abdeckungen (Tetra Pak, Folien, etc.)**
Beseitigung der zum Schutz von Belägen, Bauteilen, etc.
ausgelegten Schutzmaterialien wie Folien, Malervlies,
"Tetra Pak"-Material, usw., inkl. laden, abfahren und
entsorgen.
Menge: 50,000 m²

**1.2 Entsorgung Bauabfälle**
Entsorgung von Bauabfällen wie GK-Reste, Metallteile
und Befestigungsmaterialien, Bauschaum, etc., die über
den v.g. Baudreck hinaus anfallen.
Menge: 3,000 m³

**1.3 Stundenlohn Facharbeiter**
Für evtl. erforderliche Arbeiten, die nicht in der
Leistungsbeschreibung erfasst sind und nur auf ausdrückliche
Anweisung und gegen Nachweis zur Ausführung kommen,
werden verrechnet für: Facharbeiter
Menge: 10,000 h

**1.4 Stundenlohn Helfer**
Für eventuell erforderliche Arbeiten, die nicht im
Leistungsverzeichnis erfasst sind und nur auf ausdrückliche
Anweisung zur Ausführung kommen, werden verrechnet für:
Helfer
Menge: 10,000 h

### Bereich 2 1. Bauabschnitt, Bauteil A

#### Titel 2.1 Spezielle Reinigung

**2.1.1 Fliesenboden reinigen**
Fliesenfußböden, teilw. mit Sockelfliesen von
allgemeinen Verschmutzungen durch nasses Wischen mit
Reinigungszusatz reinigen.
Auf die elastischen Verfugungen ist besonders Rücksicht
zu nehmen.
Menge: 115,000 m²

**2.1.2 PVC-Böden reinigen**
PVC-Böden inkl. Sockelleisten von allgemeinen
Verschmutzungen durch finales nasses Wischen mit
Reinigungszusatz (maschinell empfehlenswert) gemäß
Reinigungs- und Pflegeempfehlung reinigen.

Die entsprechenden Reinigungs-/ Pflegeempfehlungen sind
rechtzeitig bei der Bauleitung oder dem AG abzufordern.

Hinweis:
Die Vorreinigung (Kehren + 1x nass Vorwischen) ist
bereits in der Position 2.2.2. "Nutzflächen allgemein"
abgegolten und hier nicht mehr einzukalkulieren.
Menge: 570,000 m²

**2.1.3 Metall-Lamellendecken entstauben**
Entstauben von Metallpaneeldecke (Bestand + Neu) in
Nebenräumen und Fluren.

Raumhöhe ca. 2,50m
Menge: 160,000 m²

**2.1.4 Fenster / Außentüren reinigen**
Fensterflächen und Außentüren beidseitig, inkl. Rahmen,
Beschläge, innere und äußere Fensterbänke unter Zugabe
von Reinigungszusatz reinigen. Fenster zum Teil als
mehrteilige Fensterelemente, welche vorwiegend 2x
übereck geführt sind (Erker-Fenster)

Hinweis : In der Massenermittlung wurden sämtliche
Fenster-/
  Türelemente mit der äußeren lichten Öffnung
berücksichtigt. Die äußere lichte Öffnung bildet die
  Abrechnungsgrundlage, einseitig gemessen.
Menge: 210,000 m²

**2.1.5 Treppenhaus reinigen**
TH, 2 Etagen, reinigen inkl.:
. Terrazzoplatten - Setz-, Trittstufen und Podeste,
inkl.
  Sockelfliesen (wandseitig)
. Wände Strukturputz rau
. Stahlbeton-Treppenwange mit Geländer aus Stahlrahmenkonstruktion mit Glasfüllungen und  aufgesetztem
Handlauf
  aus Rundrohr
. Wandseitig wandmontierter Handlauf aus Rundrohr
. Deckenleuchten (ca. 4 Stk.)
. Plattenheizkörper (ca. 2 Stk.)
durch nasses Wischen unter Zugabe eines zulässigem
Reinigungszusatzes säubern (Bodenbeläge maschinell
zulässig).

Grundfläche : ca. 3,40 x 7,35m
Anzahl Läufe : 4
Anzahl Stufen : ca. 4 x 12 Stk
Anzahl Podeste : 2
Höhe Geländer : ca. 1,0m
Hinweis  : die Rutschhemmklassen der Bodenbeläge
  (R 9) dürfen durch die Reinigungsmittel
  nicht verändert werden.
Menge: 1,000 St

**2.1.6 Spezialreinigung Heizkörper**
Im Rahmen der Bauleistungen wurden Heizkörper tlw.
nicht rechtzeitig / ausreichend abgedeckt. An diesen
ist eine intensivere Innen- und Außenreinigung zur
Entfernung von festsitzendem Grob- und Feinstaub,
Schmutzrückständen, Farb-/ Spachtelspritzern, etc.
durchzuführen.

Die Leistung umfasst:
- vollständige Reinigung der inneren Lamellen,
Konvektionsbleche und Zwischenräume mittels spezieller
Heizkörperbürsten, Staub- bzw. Spezialsauger
- intensive Nassreinigung aller Außenflächen,
Gehäuseteile, Halterungen, Ventile und Rohranschlüsse
zur Beseitigung jeglicher Rückstände.
- feuchte und reinigende Behandlung aller Außen- und
Innenflächen unter Zusatz von materialspezifischen
Reinigungsmitteln (z.B. antistatische Mittel bei
Kunststoffbeschichtungen).
- bei den Reinigungsarbeiten ist ggf. auf adäquaten
Schutz der umliegenden Wände und Böden zu achten

Heizkörper tlw. Ausführung übereck, Fläche bis ca. 1,
5m².

Ausführung der Spezialreinigung in Abstimmung mit der
Bauleitung.
Menge: 20,000 St

**2.1.7 Edelstahlmöbel reinigen**
Reinigung der Edelstahl-Einbauten durch feuchtes
Abwischen (nicht innen wischen), gem. allgemeiner
Reinigungs- und Pflegeempfehlung reinigen,
Art der Einbauten:
- Fäkalienspüle
- Spülstrecke aus Ober- und Unterschränken inkl. Spül-
und
  Ausgussbecken
- Desinfektionsmittel-Dosiergeräten

Angegeben ist die Gesamtfläche der zu reinigenden
sichtbaren Oberflächen außenseitig.
Menge: 5,000 m²

**2.1.8 Einbaumöbel reinigen**
Reinigen von Einbaumöbeln aus Holz, HPL-beschichtet,
durch feuchtes Abwischen und Nachtrocknen gemäß
Reinigungsempfehlung, inkl. der Griffe etc..
Die Reinigung betrifft nur die Außenflächen.
Die Mengenermittlung beinhaltet die jeweiligen Schrankelemente, die aufgesetzten Deckenblenden sowie diverse
Wandschutzplatten und Regale.

Einbaumöbel bestehend aus:
- 32 Stck Patientenhochschränken B/H/T ca. 0,60/2,60/0,
60m
- 2 Stck Unterschränken B/H/T ca. 2,50/1,00/0,60m
- 2 Stck Oberschränke B/H/T ca. 2,50/0,80/0,60m
- diverse (Wand)-Regale
- Wandschutzplatten
Menge: 150,000 m²

#### Titel 2.2 Grundreinigung allgemein

**2.2.1 Fliesen-/PCV-/Vinyl-/Kautschukböden kehren**
Im Rahmen des Innenausbaus ist es erforderlich,
sämtliche Räume in regelmäßigen Zeitabschnitten zu
kehren. Dabei sind keine Bauabfälle zu beseitigen,
sondern ausschließlich der allgemeine Baustaub und
Straßendreck, der täglich in das Gebäude getragen wird,
zusammenzukehren und zu beseitigen. Kleinere Baudreckbestandteile (keine
Verpackungen) sind dabei mit zu entfernen. Es wird von
zwei Zwischenreinigungen pro Bauabschnitt ausgegangen.
Die angegebene Fläche ist die Summe der Fläche aller
Untergründe.
Hinweis: Die Beseitigung und Entsorgung des zusammengekehrten Baudrecks ist einzukalkulieren. Es wird
  von 4 Stk. 10 L-Eimern je Reinigung ausgegangen
  (2 Reinigungszyklen)
Menge: 650,000 m²

**2.2.2 Nutzflächen allgemein**
Allgemeine Gebäudereinigung der in vorgenannten
Positionen nicht beschriebenen Leistung. Folgende
Leistungen sind durchzuführen:

- Kehren sämtlicher Räume vor Ausführung der Wischarbeiten und Beseitigung des allgemeinen Baudrecks
durch
  feuchtes Wischen mit Reinigungszusatz (Vorreinigung)

- HPL-beschichtete Innentüren mit Stahl-U-Zarge (42
Stk)
  inkl. Drückergarnituren, 1 flüglig,
  (0,76 x 2,13 bis 1,25 x 2,13 m)

- Alu-Glas-Rahmentüren (4 Stk), 1- und 2flüglig, inkl.
  Drückergarnituren, davon
  * 2 Stck 2500/2285 mm, 2flüglig
  * 2 Stck 1500/2285 mm, 1flüglig

- Rammschutz in Fluren und Patientenzimmern,
  H ca. 0,60 m, L ca. 360 m

- 26 Stck Medienschienen mit Leuchten, Steckdosen,
  Schaltern, Gasanschlüsse, etc., L ca. 2,70 - 3,70 m

- 28 Stk Plattenheizkörper
- 18 Stck Badheizkörper (Handtuchheizkörper)

- ca. 520 m² Wandfliesenbeläge

- Sanitäreinbauten:
  * 18 Stck WCs inkl. Drückerspülung
  * 18 Stck Waschtische inkl. Armaturen und Ablagen
  * 18 Stck Duscharmaturen inkl. Brauseschlauch
  * 18 Stck Duschvorhangstangen
  * Haltegriffe, 18 Bäder
  * ca. 6 Stck Edelstahl-Ausgussbecken
  Hinweis: Spiegel 60/90 cm sind im Fliesen-Wandbelag
  eingelassen (Abrechnung über Fliesenfläche)

- Deckenleuchten / Fluchtwegleuchten:
  * ca. 18 Stck Einbau-Deckenleuchten, L ca. 1,50m
  * ca. 36 Stck Einbau-Deckenleuchten, L ca. 1,25m
  * ca. 36 Stck Einbauleuchten, rund, Durchmesser bis
40 cm
  * ca. 18 Stck Spiegel-Wandleuchten
  * ca. 18 Stk Kammerleuchten
  * ca. 8 Stck sonst. Leuchten
  * ca. 4 Stck Fluchtwegleuchten

- Schalter / Steckdosen / Rauchmelder/ Lüftungsauslässe
  * ca. 420 Stck Steckdosen + Schalter + Taster
  * ca. 42 Stck Rauchmelder
  * ca. 95 Stck Tellerventile / Lüftungsauslässe

- der zentrale Stationsbereich (um den
Schwesterndienstplatz) ist nicht Bestandteil der Umbaubereiche. In
diesem
  soll jedoch am Ende des 1. Bauabschnittes der
angefallene
  Staub, etc. entfernt werden (nur leichte
Verschmutzung, da
  Staubschutz + Unterhaltsreinigung vorhanden)

- Entfernung und Entsorgung vereinzelter Schutzfolien /
  Klebebänder

Die angegebene "Nutzfläche" beinhaltet die Grundfläche
sämtlicher Räume der Ebenen -2 und -1 im Haus A, im
Bereich des 1. Bauabschnittes.
Die "allgemeine Grundreinigung" wird nach dieser
beschriebenen "Nutzfläche" abgerechnet.
Im Einheitspreis ist ferner einzurechnen, dass sich im
Bauvor-haben diverse Getränkedosen, Getränkeflaschen,
vereinzelte Verpackungsmaterialien, Restmaterialien
anderer Gewerke etc. befinden, welche im Rahmen der
Grundreinigung zu ent-sorgen sind.
Der Umfang beläuft sich auf ca. 5 Stück 100 l - Säcke.
Menge: 730,000 m²

### Bereich 3 1. Bauabschnitt, Bauteil B

#### Titel 3.1 Spezielle Reinigung

**3.1.1 Fliesenboden reinigen**
Fliesenfußböden, teilw. mit Sockelfliesen von
allgemeinen Verschmutzungen durch nasses Wischen mit
Reinigungszusatz reinigen.
Auf die elastischen Verfugungen ist besonders Rücksicht
zu nehmen
Menge: 120,000 m²

**3.1.2 PVC-Böden reinigen**
PVC-Böden inkl. Sockelleisten von allgemeinen
Verschmutzungen durch finales nasses Wischen mit
Reinigungszusatz (maschinell empfehlenswert) gemäß
Reinigungs- und Pflegeempfehlung reinigen.

Die entsprechenden Reinigungs-/ Pflegeempfehlungen sind
rechtzeitig bei der Bauleitung oder dem AG abzufordern.

Hinweis:
Die Vorreinigung (Kehren + 1x nass Vorwischen) ist
bereits in der Position 3.2.2. "Nutzflächen allgemein"
abgegolten und hier nicht mehr einzukalkulieren.
Menge: 450,000 m²

**3.1.3 Metall-Lamellendecken entstauben**
Entstauben von Metallpaneeldecke (Bestand + Neu) in
Nebenräumen und Fluren.

Raumhöhe ca. 2,50m
Menge: 160,000 m²

**3.1.4 Fenster / Außentüren reinigen**
Fensterflächen und Außentüren beidseitig, inkl. Rahmen,
Beschläge, innere und äußere Fensterbänke unter Zugabe
von Reinigungszusatz reinigen. Fenster zum Teil als
mehrteilige Fensterelemente, welche vorwiegend 2x
übereck geführt sind (Erker-Fenster)

Hinweis : In der Massenermittlung wurden sämtliche
Fenster-/
  Türelemente mit der äußeren lichten Öffnung
berücksichtigt. Die äußere lichte Öffnung bildet die
  Abrechnungsgrundlage, einseitig gemessen.
Menge: 140,000 m²

**3.1.5 Treppenhaus reinigen**
TH, 3 Etagen, reinigen inkl.:
. Terrazzoplatten - Setz-, Trittstufen und Podeste,
inkl.
  Sockelfliesen (wandseitig)
. Wände Strukturputz rau
. Stahlbeton-Treppenwange mit Geländer aus Stahlrahmenkonstruktion mit Glasfüllungen und  aufgesetztem
Handlauf
  aus Rundrohr
. Wandseitig wandmontierter Handlauf aus Rundrohr
. Deckenleuchten (ca. 6 Stk.)
. Plattenheizkörper (ca. 3 Stk.)
durch nasses Wischen unter Zugabe eines zulässigem
Reinigungszusatzes säubern (Bodenbeläge maschinell
zulässig).

Grundfläche : ca. 3,40 x 7,35m
Anzahl Läufe : 6
Anzahl Stufen : ca. 6 x 12 Stk
Anzahl Podeste : 4
Höhe Geländer : ca. 1,0m
Hinweis  : die Rutschhemmklassen der Bodenbeläge
  (R 9) dürfen durch die Reinigungsmittel
  nicht verändert werden.
Menge: 1,000 St

**3.1.6 Spezialreinigung Heizkörper**
Im Rahmen der Bauleistungen wurden Heizkörper tlw.
nicht rechtzeitig / ausreichend abgedeckt. An diesen
ist eine intensivere Innen- und Außenreinigung zur
Entfernung von festsitzendem Grob-/ Feinstaub,
Schmutzrückständen, Farb-/ Spachtelspritzern, etc.
durchzuführen.

Die Leistung umfasst:
- vollständige Reinigung der inneren Lamellen,
Konvektionsbleche und Zwischenräume mittels spezieller
Heizkörperbürsten, Staub- bzw. Spezialsauger, o.ä.
- intensive Nassreinigung aller Außenflächen,
Gehäuseteile, Halterungen, Ventile und Rohranschlüsse
zur Beseitigung jeglicher Rückstände.
- feuchte und reinigende Behandlung aller Außen- und
Innenflächen unter Zusatz von materialspezifischen
Reinigungsmitteln (z.B. antistatische Mittel bei
Kunststoffbeschichtungen).
- bei den Reinigungsarbeiten ist ggf. auf adäquaten
Schutz der umliegenden Wände und Böden zu achten

Heizkörper tlw. Ausführung übereck, Fläche bis ca. 1,
5m².

Ausführung der Spezialreinigung in Abstimmung mit der
Bauleitung.
Menge: 5,000 St

**3.1.7 Edelstahlmöbel reinigen**
Reinigung der Edelstahl-Einbauten durch feuchtes
Abwischen (nicht innen wischen), gem. allgemeiner
Reinigungs- und Pflegeempfehlung reinigen,
Art der Einbauten:
- Fäkalienspüle
- Spülstrecke aus Ober- und Unterschränken inkl. Spül-
und
  Ausgussbecken
- Desinfektionsmittel-Dosiergeräten

Angegeben ist die Gesamtfläche der zu reinigenden
sichtbaren Oberflächen außenseitig.
Menge: 5,000 m²

**3.1.8 Einbaumöbel reinigen**
Reinigen von Einbaumöbeln aus Holz, HPL-beschichtet,
durch feuchtes Abwischen und Nachtrocknen gemäß
Reinigungsempfehlung, inkl. der Griffe etc..
Die Reinigung betrifft nur die Außenflächen.
Die Mengenermittlung beinhaltet die jeweiligen Schrankelemente, die aufgesetzten Deckenblenden sowie diverse
Wandschutzplatten und Regale.

Einbaumöbel bestehend aus:
- 14 Stck Patientenhochschränken B/H/T ca. 0,60/2,60/0,
60m
- 2 Stck Unterschränken B/H/T ca. 2,50/1,00/0,60m
- 2 Stck Oberschränke B/H/T ca. 2,50/0,80/0,60m
- diverse (Wand)-Regale
- Wandschutzplatten
Menge: 60,000 m²

#### Titel 3.2 Grundreinigung allgemein

**3.2.1 Fliesen-/PCV-/Vinyl-/Kautschukböden kehren**
Im Rahmen des Innenausbaus ist es erforderlich,
sämtliche Räume in regelmäßigen Zeitabschnitten zu
kehren. Dabei sind keine Bauabfälle zu beseitigen,
sondern ausschließlich der allgemeine Baustaub und
Straßendreck, der täglich in das Gebäude getragen wird,
zusammenzukehren und zu beseitigen. Kleinere Baudreckbestandteile (keine
Verpackungen) sind dabei mit zu entfernen. Es wird von
zwei Zwischenreinigungen pro Bauabschnitt ausgegangen.
Die angegebene Fläche ist die Summe der Fläche aller
Untergründe.
Hinweis: Die Beseitigung und Entsorgung des zusammengekehrten Baudrecks ist einzukalkulieren. Es wird
  von 4 Stk. 10 L-Eimern je Reinigung ausgegangen
  (2 Reinigungszyklen)
Menge: 620,000 m²

**3.2.2 Nutzflächen allgemein**
Allgemeine Gebäudereinigung der in vorgenannten
Positionen nicht beschriebenen Leistung. Folgende
Leistungen sind durchzuführen:

- Kehren sämtlicher Räume vor Ausführung der Wischarbeiten und Beseitigung des allgemeinen
  Baudrecks durch feuchtes Wischen mit Reinigungszusatz
  (Vorreinigung)

- HPL-beschichtete Innentüren mit Stahl-U-Zarge (31
Stk)
  inkl. Drückergarnituren, 1 flüglig,
  (0,76 x 2,13 bis 1,25 x 2,13 m)

- Alu-Glas-Rahmentüren (5 Stk), 1- und 2flüglig, inkl.
  Drückergarnituren, davon
  * 1 Stck 3035/2285 mm, 1flüglig, mit 2x feststeh.
Seitenteil
  * 1 Stck 2500/2285 mm, 2flüglig
  * 3 Stck 1500/2285 mm, 1flüglig

- Rammschutz in Fluren und Patientenzimmern,
  H ca. 0,60 m, L ca. 220 m

- 14 Stck Medienschienen (10 senkrecht + 4 waagerecht)
mit
  Leuchten, Steckdosen, Schaltern, etc., L ca. 2,70 -
3,70 m

- 17 Stk Plattenheizkörper
- 14 Stck Badheizkörper (Handtuchheizkörper)

- ca. 430 m² Wandfliesenbeläge

- Sanitäreinbauten:
  * 18 Stck WCs inkl. Drückerspülung
  * 18 Stck Waschtische inkl. Armaturen und Ablagen
  * 16 Stck Duscharmaturen inkl. Brauseschlauch
  * 16 Stck Duschvorhangstangen
  * ca.6 Stck Edelstahl-Ausgussbecken
  Hinweis: Spiegel 60/90 cm sind im Fliesen-Wandbelag
  eingelassen (Abrechnung über Fliesenfläche)

- Deckenleuchten / Fluchtwegleuchten:
  * ca. 6 Stck Einbau-Deckenleuchten, L ca. 1,50m
  * ca. 28 Stck Einbau-Deckenleuchten, L ca. 1,25m
  * ca. 35 Stck Einbauleuchten, rund, Durchmesser bis
40 cm
  * ca. 14 Stck Spiegel-Wandleuchten
  * ca. 15 Stk Kammerleuchten
  * ca. 3 Stck sonst. Leuchten
  * ca. 7 Stck Fluchtwegleuchten

- Schalter / Steckdosen / Rauchmelder/ Lüftungsauslässe
  * ca. 325 Stck Steckdosen + Schalter + Taster
  * ca. 15 Stck Rauchmelder
  * ca. 50 Stck Tellerventile / Lüftungsauslässe

- der zentrale Stationsbereich (um den
Schwesterndienstplatz) ist nicht Bestandteil der Umbaubereiche. In
diesem
  soll jedoch am Ende des 1. Bauabschnittes der
angefallene
  Staub, etc. entfernt werden (nur leichte
Verschmutzung, da
  Staubschutz + Unterhaltsreinigung vorhanden)

- Entfernung und Entsorgung vereinzelter Schutzfolien /
  Klebebänder

Die angegebene "Nutzfläche" beinhaltet die Grundfläche
sämtlicher Räume der Ebenen -1, 0 und 1 im Haus B, im
Bereich des 1. Bauabschnittes.
Die "allgemeine Grundreinigung" wird nach dieser
beschriebenen "Nutzfläche" abgerechnet.
Im Einheitspreis ist ferner einzurechnen, dass sich im
Bauvor-haben diverse Getränkedosen, Getränkeflaschen,
vereinzelte Verpackungsmaterialien, Restmaterialien
anderer Gewerke etc. befinden, welche im Rahmen der
Grundreinigung zu ent-sorgen sind.
Der Umfang beläuft sich auf ca. 5 Stück 100 l - Säcke.
Menge: 780,000 m²

### Bereich 4 2. Bauabschnitt, Bauteil A

#### Titel 4.1 Spezielle Reinigung

**4.1.1 Beschichtete Estrichböden reinigen**
Beschichtete Estrichböden (begehbarer Anstrich) in
Technikräumen von allgemeinen Verschmutzungen durch
nasses Wischen mit Reinigungszusatz (maschinell
empfehlenswert) reinigen.
Menge: 100,000 m²

**4.1.2 Fliesenboden reinigen**
Fliesenfußböden, teilw. mit Sockelfliesen von
allgemeinen Verschmutzungen durch nasses Wischen mit
Reinigungszusatz reinigen.
Auf die elastischen Verfugungen ist besonders Rücksicht
zu nehmen
Menge: 105,000 m²

**4.1.3 PVC-Böden reinigen**
PVC-Böden inkl. Sockelleisten von allgemeinen
Verschmutzungen durch finales nasses Wischen mit
Reinigungszusatz (maschinell empfehlenswert) gemäß
Reinigungs- und Pflegeempfehlung reinigen.

Die entsprechenden Reinigungs-/ Pflegeempfehlungen sind
rechtzeitig bei der Bauleitung oder dem AG abzufordern.

Hinweis:
Die Vorreinigung (Kehren + 1x nass Vorwischen) ist
bereits in der Position 4.2.2. "Nutzflächen allgemein"
abgegolten und hier nicht mehr einzukalkulieren.
Menge: 690,000 m²

**4.1.4 Metall-Lamellendecken entstauben**
Entstauben von Metallpaneeldecke (Bestand + Neu) in
Nebenräumen und Fluren.

Raumhöhe ca. 2,50m
Menge: 466,000 m²

**4.1.5 Fenster / Außentüren reinigen**
Fensterflächen und Außentüren beidseitig, inkl. Rahmen,
Beschläge, innere und äußere Fensterbänke unter Zugabe
von Reinigungszusatz reinigen. Fenster zum Teil als
mehrteilige Fensterelemente, welche vorwiegend 2x
übereck geführt sind (Erker-Fenster)

Hinweis : In der Massenermittlung wurden sämtliche
Fenster-/
  Türelemente mit der äußeren lichten Öffnung
berücksichtigt. Die äußere lichte Öffnung bildet die
  Abrechnungsgrundlage, einseitig gemessen.
Menge: 150,000 m²

**4.1.6 Treppenhaus reinigen**
TH, 2 Etagen, reinigen inkl.:
. Terrazzoplatten - Setz-, Trittstufen und Podeste,
inkl. Sockelfliesen (wandseitig)
. Wände Strukturputz rau
. Stahlbeton-Treppenwange mit Geländer aus
Stahlrahmenkonstruktion mit Glasfüllungen und
aufgesetztem Handlauf aus Rundrohr
. Wandseitig wandmontierter Handlauf aus Rundrohr
. Deckenleuchten (ca. 4 Stk.)
. Plattenheizkörper (ca. 2 Stk.)
durch nasses Wischen unter Zugabe eines zulässigem
Reinigungszusatzes säubern (Bodenbeläge maschinell
zulässig).

Grundfläche : ca. 3,40 x 7,35m
Anzahl Läufe : 4
Anzahl Stufen : ca. 4 x 12 Stk
Anzahl Podeste : 2
Höhe Geländer : ca. 1,0m
Hinweis  : die Rutschhemmklassen der Bodenbeläge
  (R 9) dürfen durch die Reinigungsmittel
  nicht verändert werden.
Menge: 1,000 St

**4.1.7 Spezialreinigung Heizkörper**
Im Rahmen der Bauleistungen wurden Heizkörper tlw.
nicht rechtzeitig / ausreichend abgedeckt. An diesen
ist eine intensivere Innen- und Außenreinigung zur
Entfernung von festsitzendem Grob- und Feinstaub,
Schmutzrückständen, Farb-/ Spachtelspritzern, etc.
durchzuführen.

Die Leistung umfasst:
- vollständige Reinigung der inneren Lamellen,
Konvektionsbleche und Zwischenräume mittels spezieller
Heizkörperbürsten, Staub- bzw. Spezialsauger
- intensive Nassreinigung aller Außenflächen,
Gehäuseteile, Halterungen, Ventile und Rohranschlüsse
zur Beseitigung jeglicher Rückstände.
- feuchte und reinigende Behandlung aller Außen- und
Innenflächen unter Zusatz von materialspezifischen
Reinigungsmitteln (z.B. antistatische Mittel bei
Kunststoffbeschichtungen).
- bei den Reinigungsarbeiten ist ggf. auf adäquaten
Schutz der umliegenden Wände und Böden zu achten

Heizkörper tlw. Ausführung übereck, Fläche bis ca. 1,
5m².

Ausführung der Spezialreinigung in Abstimmung mit der
Bauleitung.
Menge: 10,000 St

**4.1.8 Einbaumöbel reinigen**
Reinigen von Einbaumöbeln aus Holz, HPL-beschichtet,
durch feuchtes Abwischen und Nachtrocknen gemäß
Reinigungsempfehlung, inkl. der Griffe etc..
Die Reinigung betrifft nur die Außenflächen.
Die Mengenermittlung beinhaltet die jeweiligen Schrankelemente, die aufgesetzten Deckenblenden sowie diverse
Wandschutzplatten und Regale.

Einbaumöbel bestehend aus:
- 23 Stck Patientenhochschränken B/H/T ca. 0,60/2,60/0,
60m
- diverse (Wand)-Regale
- Wandschutzplatten
Menge: 80,000 m²

#### Titel 4.2 Grundreinigung allgemein

**4.2.1 Fliesen-/PCV-/Vinyl-/Kautschukböden kehren**
Im Rahmen des Innenausbaus ist es erforderlich,
sämtliche Räume in regelmäßigen Zeitabschnitten zu
kehren. Dabei sind keine Bauabfälle zu beseitigen,
sondern ausschließlich der allgemeine Baustaub und
Straßendreck, der täglich in das Gebäude getragen wird,
zusammenzukehren und zu beseitigen. Kleinere Baudreckbestandteile (keine
Verpackungen) sind dabei mit zu entfernen. Es wird von
zwei Zwischenreinigungen pro Bauabschnitt ausgegangen.
Die angegebene Fläche ist die Summe der Fläche aller
Untergründe.
Hinweis: Die Beseitigung und Entsorgung des zusammengekehrten Baudrecks ist einzukalkulieren. Es wird
  von 4 Stk. 10 L-Eimern je Reinigung ausgegangen
  (2 Reinigungszyklen)
Menge: 550,000 m²

**4.2.2 Nutzflächen allgemein**
Allgemeine Gebäudereinigung der in vorgenannten
Positionen nicht beschriebenen Leistung. Folgende
Leistungen sind durchzuführen:

- Kehren sämtlicher Räume vor Ausführung der Wischarbeiten und Beseitigung des allgemeinen
  Baudrecks durch feuchtes Wischen mit Reinigungszusatz
  (Vorreinigung)

- HPL-beschichtete Innentüren mit Stahl-U-Zarge (42
Stk)
  inkl. Drückergarnituren, 1 flüglig,
  (0,76 x 2,13 bis 1,25 x 2,13 m)

- Alu-Glas-Rahmentüren (6 Stk), 1- und 2flüglig, inkl.
  Drückergarnituren, davon
  * 4 Stck 2500/2285 mm, 2flüglig
  * 2 Stck 1500/2285 mm, 1flüglig

- Stahltüren mit Stahl-U-Zarge (2 Stk), inkl. Drückergarnituren, 2flüglig, davon
  * 2 Stck 2500/2500 mm, 2flüglig

- Rammschutz in Fluren und Patientenzimmern,
  H ca. 0,60 m, L ca. 300 m

- 14 Stck Medienschienen mit Leuchten, Steckdosen,
  Schaltern, Gasanschlüsse, etc., L ca. 2,70 - 3,70 m

- 16 Stk Plattenheizkörper
- 14 Stck Badheizkörper (Handtuchheizkörper)

- ca. 410 m² Wandfliesenbeläge

- Sanitäreinbauten:
  * 18 Stck WCs inkl. Drückerspülung
  * 18 Stck Waschtische inkl. Armaturen und Ablagen
  * 14 Stck Duscharmaturen inkl. Brauseschlauch
  * 14 Stck Duschvorhangstangen
  * Haltegriffe, 18 Bäder
  * ca. 2 Stck Edelstahl-Ausgussbecken
  Hinweis: Spiegel 60/90 cm sind im Fliesen-Wandbelag
  eingelassen (Abrechnung über Fliesenfläche)

- Deckenleuchten / Fluchtwegleuchten:
  * ca. 24 Stck Einbau-Deckenleuchten, L ca. 1,50m
  * ca. 28 Stck Einbau-Deckenleuchten, L ca. 1,25m
  * ca. 28 Stck Einbauleuchten, rund, Durchmesser bis
40 cm
  * ca. 14 Stck Spiegel-Wandleuchten
  * ca. 14 Stk Kammerleuchten
  * ca. 6 Stck sonst. Leuchten
  * ca. 8 Stck Fluchtwegleuchten

- Schalter / Steckdosen / Rauchmelder/ Lüftungsauslässe
  * ca. 330 Stck Steckdosen + Schalter + Taster
  * ca. 42 Stck Rauchmelder
  * ca. 55 Stck Tellerventile / Lüftungsauslässe

- Schaltschränke in Elt.-Technikräumen:
   * 2 Elektro-Technikräume (mehrere Schaltschränke an
der
  Wand hängend bzw. auf dem Fußboden stehend,
  Datenschrank)

- der zentrale Stationsbereich (um den
Schwesterndienstplatz) ist nicht Bestandteil der Umbaubereiche. In
diesem
  soll jedoch am Ende des 1. Bauabschnittes der
angefallene
  Staub, etc. entfernt werden (nur leichte
Verschmutzung, da
  Staubschutz + Unterhaltsreinigung vorhanden)

- Entfernung und Entsorgung vereinzelter Schutzfolien /
  Klebebänder

Die angegebene "Nutzfläche" beinhaltet die Grundfläche
sämtlicher Räume der Ebenen -2 und -1 im Haus A, im
Bereich des 2. Bauabschnittes.
Die "allgemeine Grundreinigung" wird nach dieser
beschriebenen "Nutzfläche" abgerechnet.
Im Einheitspreis ist ferner einzurechnen, dass sich im
Bauvor-haben diverse Getränkedosen, Getränkeflaschen,
vereinzelte Verpackungsmaterialien, Restmaterialien
anderer Gewerke etc. befinden, welche im Rahmen der
Grundreinigung zu ent-sorgen sind.
Der Umfang beläuft sich auf ca. 5 Stück 100 l - Säcke.
Menge: 790,000 m²

### Bereich 5 2. Bauabschnitt, Bauteil B

#### Titel 5.1 Spezielle Reinigung

**5.1.1 Beschichtete Estrichböden reinigen**
Beschichtete Estrichböden (begehbarer Anstrich) in
Technikräumen von allgemeinen Verschmutzungen durch
nasses Wischen mit Reinigungszusatz (maschinell
empfehlenswert) reinigen.
Menge: 25,000 m²

**5.1.2 Fliesenboden reinigen**
Fliesenfußböden, teilw. mit Sockelfliesen von
allgemeinen Verschmutzungen durch nasses Wischen mit
Reinigungszusatz reinigen.
Auf die elastischen Verfugungen ist besonders Rücksicht
zu nehmen
Menge: 75,000 m²

**5.1.3 PVC-Böden reinigen**
PVC-Böden inkl. Sockelleisten von allgemeinen
Verschmutzungen durch finales nasses Wischen mit
Reinigungszusatz (maschinell empfehlenswert) gemäß
Reinigungs- und Pflegeempfehlung reinigen.

Die entsprechenden Reinigungs-/ Pflegeempfehlungen sind
rechtzeitig bei der Bauleitung oder dem AG abzufordern.

Hinweis:
Die Vorreinigung (Kehren + 1x nass Vorwischen) ist
bereits in der Position 5.2.2. "Nutzflächen allgemein"
abgegolten und hier nicht mehr einzukalkulieren.
Menge: 730,000 m²

**5.1.4 Metall-Lamellendecken entstauben**
Entstauben von Metallpaneeldecke (Bestand + Neu) in
Nebenräumen und Fluren.

Raumhöhe ca. 2,50m
Menge: 600,000 m²

**5.1.5 Fenster / Außentüren reinigen**
Fensterflächen und Außentüren beidseitig, inkl. Rahmen,
Beschläge, innere und äußere Fensterbänke unter Zugabe
von Reinigungszusatz reinigen. Fenster zum Teil als
mehrteilige Fensterelemente, welche vorwiegend 2x
übereck geführt sind (Erker-Fenster)

Hinweis : In der Massenermittlung wurden sämtliche
Fenster-/
  Türelemente mit der äußeren lichten Öffnung
berücksichtigt. Die äußere lichte Öffnung bildet die
  Abrechnungsgrundlage, einseitig gemessen.
Menge: 115,000 m²

**5.1.6 Treppenhaus reinigen**
TH, 3 Etagen, reinigen inkl.:
. Terrazzoplatten - Setz-, Trittstufen und Podeste,
inkl. Sockelfliesen (wandseitig)
. Wände Strukturputz rau
. Stahlbeton-Treppenwange mit Geländer aus
Stahlrahmenkonstruktion mit Glasfüllungen und
aufgesetztem Handlauf aus Rundrohr
. Wandseitig wandmontierter Handlauf aus Rundrohr
. Deckenleuchten (ca. 6 Stk.)
. Plattenheizkörper (ca. 3 Stk.)
durch nasses Wischen unter Zugabe eines zulässigem
Reinigungszusatzes säubern (Bodenbeläge maschinell
zulässig).

Grundfläche : ca. 3,40 x 7,35m
Anzahl Läufe : 6
Anzahl Stufen : ca. 6 x 12 Stk
Anzahl Podeste : 4
Höhe Geländer : ca. 1,0m
Hinweis  : die Rutschhemmklassen der Bodenbeläge
  (R 9) dürfen durch die Reinigungsmittel
  nicht verändert werden.
Menge: 1,000 St

**5.1.7 Spezialreinigung Heizkörper**
Im Rahmen der Bauleistungen wurden Heizkörper tlw.
nicht rechtzeitig / ausreichend abgedeckt. An diesen
ist eine intensivere Innen- und Außenreinigung zur
Entfernung von festsitzendem Grob- und Feinstaub,
Schmutzrückständen, Farb-/ Spachtelspritzern, etc.
durchzuführen.

Die Leistung umfasst:
- vollständige Reinigung der inneren Lamellen,
Konvektionsbleche und Zwischenräume mittels spezieller
Heizkörperbürsten, Staub- bzw. Spezialsauger
- intensive Nassreinigung aller Außenflächen,
Gehäuseteile, Halterungen, Ventile und Rohranschlüsse
zur Beseitigung jeglicher Rückstände.
- feuchte und reinigende Behandlung aller Außen- und
Innenflächen unter Zusatz von materialspezifischen
Reinigungsmitteln (z.B. antistatische Mittel bei
Kunststoffbeschichtungen).
- bei den Reinigungsarbeiten ist ggf. auf adäquaten
Schutz der umliegenden Wände und Böden zu achten

Heizkörper tlw. Ausführung übereck, Fläche bis ca. 1,
5m².

Ausführung der Spezialreinigung in Abstimmung mit der
Bauleitung.
Menge: 10,000 St

**5.1.8 Einbaumöbel reinigen**
Reinigen von Einbaumöbeln aus Holz, HPL-beschichtet,
durch feuchtes Abwischen und Nachtrocknen gemäß
Reinigungsempfehlung, inkl. der Griffe etc..
Die Reinigung betrifft nur die Außenflächen.
Die Mengenermittlung beinhaltet die jeweiligen Schrankelemente, die aufgesetzten Deckenblenden sowie diverse
Wandschutzplatten und Regale.

Einbaumöbel bestehend aus:
- 21 Stck Patientenhochschränken B/H/T ca. 0,60/2,60/0,
60m
- diverse (Wand)-Regale
- Wandschutzplatten
Menge: 75,000 m²

#### Titel 5.2 Grundreinigung allgemein

**5.2.1 Fliesen-/PCV-/Vinyl-/Kautschukböden kehren**
Im Rahmen des Innenausbaus ist es erforderlich,
sämtliche Räume in regelmäßigen Zeitabschnitten zu
kehren. Dabei sind keine Bauabfälle zu beseitigen,
sondern ausschließlich der allgemeine Baustaub und
Straßendreck, der täglich in das Gebäude getragen wird,
zusammenzukehren und zu beseitigen. Kleinere Baudreckbestandteile (keine
Verpackungen) sind dabei mit zu entfernen. Es wird von
zwei Zwischenreinigungen pro Bauabschnitt ausgegangen.
Die angegebene Fläche ist die Summe der Fläche aller
Untergründe.
Hinweis: Die Beseitigung und Entsorgung des zusammengekehrten Baudrecks ist einzukalkulieren. Es wird
  von 4 Stk. 10 L-Eimern je Reinigung ausgegangen
  (2 Reinigungszyklen)
Menge: 430,000 m²

**5.2.2 Nutzflächen allgemein**
Allgemeine Gebäudereinigung der in vorgenannten
Positionen nicht beschriebenen Leistung. Folgende
Leistungen sind durchzuführen:

- Kehren sämtlicher Räume vor Ausführung der Wischarbeiten und Beseitigung des allgemeinen
  Baudrecks durch feuchtes Wischen mit Reinigungszusatz
  (Vorreinigung)

- HPL-beschichtete Innentüren mit Stahl-U-Zarge (30
Stk)
  inkl. Drückergarnituren, 1 flüglig,
  (0,76 x 2,13 bis 1,25 x 2,13 m)

- Alu-Glas-Rahmentüren (4 Stk), 1- und 2flüglig, inkl.
  Drückergarnituren, davon
  * 3 Stck 2500/2285 mm, 2flüglig
  * 3 Stck 1500/2285 mm, 1flüglig

- ca. 15 m² Sanitärtrennwände 1,90 m hoch inkl. 4 Türen

- Rammschutz in Fluren und Patientenzimmern,
  H ca. 0,60 m, L ca. 75 m

- 23 Stck Medienschienen senkrecht, mit Leuchten,
  Steckdosen, Schaltern, etc., L ca. 2,70 - 3,70 m

- 28 Stk Plattenheizkörper
- 12 Stck Badheizkörper (Handtuchheizkörper)

- ca. 350 m² Wandfliesenbeläge

- Sanitäreinbauten:
  * 16 Stck WCs inkl. Drückerspülung
  * 14 Stck Waschtische inkl. Armaturen und Ablagen
  * 12 Stck Duscharmaturen inkl. Brauseschlauch
  * 12 Stck Duschvorhangstangen
  * ca. 2 Stck Edelstahl-Ausgussbecken
  Hinweis: Spiegel 60/90 cm sind im Fliesen-Wandbelag
  eingelassen (Abrechnung über Fliesenfläche)

- Deckenleuchten / Fluchtwegleuchten:
  * ca. 21 Stck Einbau-Deckenleuchten, L ca. 1,50m
  * ca. 24 Stck Einbau-Deckenleuchten, L ca. 1,25m
  * ca. 34 Stck Einbauleuchten, rund, Durchmesser bis
40 cm
  * ca. 26 Stck Spiegel-Wandleuchten
  * ca. 12 Stk Kammerleuchten
  * ca. 12 Stck sonst. Leuchten
  * ca. 6 Stck Fluchtwegleuchten

- Schalter / Steckdosen / Rauchmelder/ Lüftungsauslässe
  * ca. 280 Stck Steckdosen + Schalter + Taster
  * ca. 40 Stck Rauchmelder
  * ca. 60 Stck Tellerventile / Lüftungsauslässe

- Schaltschränke in Elt.-Technikräumen:
   * 2 Elektro-Technikräume (mehrere Schaltschränke an
der
  Wand hängend bzw. auf dem Fußboden stehend,
  Datenschrank)

- der zentrale Stationsbereich (um den
Schwesterndienstplatz) ist nicht Bestandteil der Umbaubereiche. In
diesem
  soll jedoch am Ende des 1. Bauabschnittes der
angefallene
  Staub, etc. entfernt werden (nur leichte
Verschmutzung, da
  Staubschutz + Unterhaltsreinigung vorhanden)

- Entfernung und Entsorgung vereinzelter Schutzfolien /
  Klebebänder

Die angegebene "Nutzfläche" beinhaltet die Grundfläche
sämtlicher Räume der Ebenen -1, 0 und 1 im Haus B, im
Bereich des 2. Bauabschnittes.
Die "allgemeine Grundreinigung" wird nach dieser
beschriebenen "Nutzfläche" abgerechnet.
Im Einheitspreis ist ferner einzurechnen, dass sich im
Bauvor-haben diverse Getränkedosen, Getränkeflaschen,
vereinzelte Verpackungsmaterialien, Restmaterialien
anderer Gewerke etc. befinden, welche im Rahmen der
Grundreinigung zu ent-sorgen sind.
Der Umfang beläuft sich auf ca. 5 Stück 100 l - Säcke.
Menge: 935,000 m²

USt %: 19,00
